# Gesamtsanierung und Erweiterung Oberschule Lerchenstraße
Angebotsaufforderung (GAEB DA XML 3.3, DA83)
Projekt: 794-LER
Währung: EUR
Erstellt mit: CaliforniaX by G&W Software AG, CaliforniaX V25.2.05, 06.05.2026

## Kurzbeschreibung Projekt
Allgemeine Vorbemerkungen

Bei der Baumaßnahme handelt es sich um einen 6-geschossigen Altbau Schulgebäude mit Klassentraktes, Nebenräumen, Musikraum, Bibliothek.

NF:
Die Nettogeschossfläche des Altbaus beträgt:
ca. 8.400,00 m²

Das Gebäude wird auf Rohbauzustand komplett zurückgebaut.

1. MaßtoleranzenBEs werden die erhöhten Anforderungen gem. DIN 18202 Tabelle 3 Punkt 2, 4 und 7 vereinbart.
Angebotserstellung:
Es wird dringend empfohlen, dass sich der Anbieter vor Angebotsabgabe über das Objekt und die Örtlichkeiten informiert.
Alle Leistungen, die sich aus den Technischen Vorbemerkungen ergeben, sind vom AN zu erbringen.
Die entstehenden Kosten sind in die Angebotspreise einzukalkulieren.
Soweit im Ausschreibungstext nicht anders aufgeführt, ist die Lieferung der erforderlichen Materialien in die Leistungspreise einzukalkulieren.
Bei Unstimmigkeiten zwischen Leistungsbeschreibung und Angaben in den Zeichnungen ist die Angabe in der Leistungsbeschreibung maßgebend.

Grundstück:
Die Zufahrt auf das Grundstück erfolgt von der Straße Lerchenstraße aus, (siehe Lageplan)
Bei der Zufahrt auf das Schulgrundstück ist besondere Rücksicht auf die mit Fahrrädern an- und abfahrenden Schüler und die PKW-An- und Abtransporte von behderten Schülern zu nehmen.

Baustelleneinrichtung:
Es wird im Bereich des Neubaus eine Baustelleneinrichtungsfläche angeboten, die vom Gewerk Schadstoffsanierung/ Erweiterte Rohbauarbeiten eingerichtet wird. Die genutzten Flächen sind auf das absolute Minimum zu beschränken, um den Schulbetrieb so wenig wie nötig zu beeinträchtigen. Benötigte Parkplatzflächen außerhalb der Baustelleneinrichtungsfläche, sind im Voraus mit dem AG abzustimmen und nach Benutzung zu reinigen. Der AN legt innerhalb von 14 Kalendertagen nach Auftragserteilung einen detaillierten Baustelleneinrichtungsplan zur Abstimmung vor.

Gerüste:
Vom AN Erw. Rohbauarbeiten werden Außengerüste erstellt und vorgehalten. Sie stehen allen Gewerken zur Verfügung.
Innere Rollgerüste, Netze, Traggerüste sowie jegliche Montage- und Hebewerkzeuge sind eigene Sache jedes einzelnen Auftragnehmers.

Baustrom / Bauwasser:
Vom AN Elektroarbeiten wird ein Baustromanschluss im Gebäude eingerichtet. Bauwasseranschluss ist vorhanden. Sie stehen allen Gewerken zur Verfügung. Eine Abrechnung der Verbräuche erfolgt nicht.

Verunreinigungen:
Der Auftragnehmer ist verpflichtet, von ihm verursachte Verschmutzungen auf der Baustelle sowie privaten und öffentlichen Flächen und Einrichtungen umgehend und ständig zu beseitigen.
Kommt der Auftragnehmer der Beseitigung von Verunreinigungen usw. nach Aufforderung durch die örtliche Bauaufsicht bis zu einem genannten Termin nicht nach, wird eine Baureinigungsfirma zu Lasten des Auftragnehmers mit der Beseitigung beauftragt.
Bauschutt, Baustellenabfälle sind entsprechend den behördlichen Forderungen fachgerecht getrennt zu lagern und zu entsorgen.

Bauführung:
Bei der Arbeitsdurchführung ist auf den laufenden Schulbetrieb Rücksicht zu nehmen. Arbeits- und Transportzeiten sind mit der örtlichen Bauleitung abzustimmen.
Die Arbeiten sind kontinuierlich durchzuführen. Dazu kann es notwendig sein, dass in wechselnden Teilbereichen nach Abstimmung mit der Schule und der örtlichen Bauleitung gearbeitet werden muss.
In Einzelfällen kann es durch den Schulbetrieb zu geringfügigen Arbeitsunterbrechungen kommen. Dieses ist in die Einheitspreise einzukalkulieren.

Der Auftragnehmer bestellt zur Leitung seiner Leistungen einen geeigneten Bauführer. Dieser wird so bevollmächtigt, dass er den Baubetrieb verantwortlich führen kann. Ist er nicht uneingeschränkt befugt, für den Auftragnehmer Verbindlichkeiten einzugehen, so werden erforderliche Entscheidungen binnen 24 Stunden nach Aufforderung durch den Auftraggeber von einem Bevollmächtigten oder vom Auftragnehmer selbst getroffen. Der Bauführer oder sein Vertreter müssen während der Arbeitszeit ständig auf der Baustelle anwesend sein. Seinen Namen und den seines Stellvertreters teilt der Auftragnehmer der Objektüberwachung des Auftraggebers schriftlich vor Baubeginn mit.

Die Verkehrssprache mit der Bauleitung und bei allen Geschäftsvorgängen ist deutsch.
Die Verständigung mit anderssprachigen, ausführenden Arbeitskräften muss stets, insbesondere auch für Notfälle, sichergestellt sein.

Während der Bauzeit findet regelmäßig, in der Regel wöchentlich eine allgemeine Baubesprechung zur Koordinierung der Belange der Gewerke statt. Die Teilnahme aller Firmen während der Bauzeit ist Teil der Leistung. Ausnahmen sind mit der Bauleitung abzustimmen.

Der Auftragnehmer verpflichtet sich, alle Bestellungen sofort aufzugeben und unverzüglich schriftlich bekannt zu geben, wenn er seine Termine durch evtl. Verzögerungen von dritter Seite oder durch Verzögerungen von Planungs- bzw. Auftraggeber Entscheidungen für gefährdet hält.
Nicht vorliegende Pläne sind differenziert nach dem Baufortschritt zur Materialanlieferung oder Bauausführung spätestens 10 Arbeitstage, bevor sie benötigt werden, anzufordern. Der Auftragnehmer kann keine Behinderung geltend machen, wenn er die Anforderung unterlässt, es sei denn, dem Auftraggeber waren die Tatsachen und deren hindernde Wirkung bekannt.

Sind zeitliche Verschiebungen vom Bauzeitenplan vom Auftragnehmer zu vertreten, hat er alles zu unternehmen, um den Rückstand aufzuholen und/ oder die Auswirkungen auf Nachfolgegewerke möglichst gering zu halten. Sind die zeitlichen Verschiebungen vom Auftragnehmer nicht zu vertreten, sind neue Termine unter Berücksichtigung des im Verhandlungsprotokoll festgelegten Ablaufs und dortiger Fristen zu vereinbaren.

Der AN hat den Weisungen des AG oder seines Vertreters bezüglich der Anwendung der Baustellenverordnung v. 10. 98 (BGBI IS 1283) Folge zu leisten. Das gilt auch für die von ihm beauftragten Nachunternehmer.

Abrechnung:
Die Abrechnung erfolgt grundsätzlich auf Grundlage der Ausführungsplanung nach den theoretischen Maßen. Ist dies nicht möglich, wird ein gemeinsames Aufmaß mit der Bauleitung des AG erstellt. Für Leistungen, die bei Weiterführung der Arbeiten nicht oder nur schwer feststellbar sind, hat der Auftragnehmer rechtzeitig die gemeinsame Feststellung zu beantragen.

Beigefügte Unterlagen:
Dem Leistungsverzeichnis sind folgende Unterlagen beigefügt und werden somit Vertragsbestandteil:
1. Grundrisse
2. Lageplan

Beschreibung der Baumaßnahme IMBN 190095:
Sanierung und Erweiterung „Oberschule an der Lerchenstraße“, Lerchenstraße 86,
28755 Bremen-Vegesack

## VORBEMERKUNGEN
Vorbemerkungen TGA

Planung
Der Auftragnehmer ist verpflichtet, alle für die Ausführung der Leistung erforderlichen Zulassungen, Eignungsprüfungen, Werkzeugnisse und gutachter-lichen Stellungnahmen rechtzeitig dem AG vorzulegen.

Die gesamte Montage- und Statikplanung für seine Leistungen obliegt dem AN. Dieser hat sich an die Architektenwerkpläne zu halten. Diese definieren die einzuhaltenden Randbedingungen.
Der Auftragnehmer ist für die fachliche, funktionelle, konstruktive und maßliche Richtigkeit seiner Ausführungspläne allein verantwortlich. Die vom AN erstellten Pläne sind dem AG in digitaler Form (PDF- und DWG-Format) sowie in 1-facher Ausfertigung als Papierform zu übergeben. Dies ist in die Einheitspreise mit einzukalkulieren.

Die Anfertigung aller erforderlichen Unterlagen, die Erstellung von Werkstatt-zeichnungen, Stücklisten, und Detailnachweisen, auch für Hilf- und Unterstüt-zungskonstruktionen, sind Sache des Auftragnehmers und in die Einheitspreise einzukalkulieren.

Die statischen Nachweise aller Bauzustände sind vom AN zu erbringen. Dies gilt insbesondere für Berechnungen (z. B. für Baubehelfe, Gerüste) sowie für die Planung der Arbeitsabschnitte.

Die Unterlagen, die der AN vom GP erhält, werden ausschließlich in digitaler Form (PDF- oder DWG-Format) zur Verfügung gestellt, so dass sich der AN die für seine Belange erforderliche Anzahl als Planpausen selbst erstellen oder erstellen lassen kann. Dies ist mit den Angebotspreisen abgegolten.

Der AN hat für seine Leistungen Bauablaufpläne zu erstellen. Diese sind mit der Bauleitung abzustimmen und in den Gesamtterminplan einzupassen.
In dieser Abstimmung werden die Liefertermine der Planvorgaben festgelegt. Der AN kann also nicht erwarten, dass er bei Auftragsvergabe alle Plan-unterlagen sofort zu seiner Verfügung erhält.

Bauüberwachung
Der Fachbauleiter des AN ist dafür verantwortlich, dass die Ausführung der Leistung entsprechend den geprüften Ausführungs- bzw. Montageplänen er-folgt und mit den anderen Beteiligten entsprechend koordiniert ist.

Vor Beginn der Arbeiten hat sich der AN, mittels einer Ortsbesichtigung, mit den örtlichen Gegebenheiten vertraut zu machen. Des Weiteren hat sich der AN vor Ausführung der Arbeiten über die Lage von Leitungen, Kabeln, Dränen, Kanälen u. ä. zu informieren.
Bei Arbeiten, die mit Brandgefahren verbunden sind, hat der Auftragnehmer die erforderlichen Schutzmaßnahmen vorzunehmen sowie eine geeignete Brandwache zu stellen.

Der AN ist verpflichtet, an den Baubesprechungen teilzunehmen.

Der Auftragnehmer hat alle benachbarten Grundstücke, Gebäude, Umwehrungen usw. durch geeignete Maßnahmen so zu schützen, dass Störungen, Beschmutzungen und Beschädigungen ver-mieden werden. Die Geräuschbelästigungen und sonstigen Immissionen sind auf die zulässigen Werte zu begrenzen.

Einbauteile
Stahlteile oder sonstige Einbauteile die rostgefährdet sind oder Sichtbetonteile o. ä. verunreinigen können, müssen geschützt werden. Bei Dübeln, Anker-schienen etc. dürfen nur Produkte mit amtlicher Zulassung verwendet werden.
Die Montage und alle zur Montage notwendigen Hebezeuge, Kräne usw. sind in den Angebotspreisen enthalten. Der Einsatz dieser Geräte ist mit Rücksicht auf die Gegebenheiten des Geländes bzw. die Gegebenheiten der Baustelle zum Einbau-Zeitpunkt durch den AN eigenverantwortlich mit der Bauleitung abzustimmen.

Allgemeine Bedingungen zum Angebot
 Durch diese Preise sind auch abgegolten:
- alle Nebenleistungen - auch wenn sie nicht im Einzelnen beschrieben sind - die zu einer einwandfreien und termingerechten Ausführung der Leistung gehören und
- alle Kosten für die Baustelleneinrichtung und deren Unterhaltung, sofern hierfür nicht gesonderte Positionen im Leistungsverzeichnis enthalten sind.
Es sind in den Einheitspreisen folgende Leistungen enthalten:
1. die gesamte Einrichtung der Baustelle mit allen erforderlichen Bauma-schinen, Kränen, Geräten, Bauhütten, Geräte- und Material-schuppen, einschließlich An- und Abtransport, Aufbau, Vorhalten, Unterhalt, evtl. Umsetzen und Abbau,
2. sämtliche Gebühren für die Inanspruchnahme von öffentlichen Flä-chen, Straßen usw. (Die hierzu notwendigen Genehmigungen hat der AN rechtzeitig einzuholen.),
3. die notwendigen Absperr- und Sicherungsmaßnahmen sowie deren Be-leuchtung bei Inanspruchnahme öffentlicher Flächen,
4. vorschriftsmäßige und ordentliche Beleuchtung der Baustelle gemäß den gesetzlichen Vorgaben,
5. für einen absolut sauberen und dauerhaft trockenen Zugang zum Baustellenbüro der Bauleitung AG und zur Baustelle ist während der gesamten Bauzeit zu sorgen.

Die Übernahme der Verantwortung als Unternehmer nach § 59 LBO sowie die Fachbauleitung nach § 59a LBO. Die Sicherheit an der Baustelle liegt im alleinigen Verantwortungsbereich des ANs.

Soweit in der Leistungsbeschreibung auf technische Spezifikationen, z. B. nationale Normen, mit denen Europäische Normen umgesetzt werden, europäische technische Zulassungen, gemeinsame technische Spezifikationen oder internationale Normen, Bezug genommen wird, werden auch ohne den ausdrücklichen Zusatz "oder gleichwertig" immer gleichwertige Technische Spezifikationen vorausgesetzt.

Grundlagen/ Leistungen

Die Einheitspreise des LVs umfassen die Preise für abgeschlossene Arbeiten, einschließlich Materiallieferung, Montage, Material für Befestigung und sämtliche Nebenleistungen, die nicht im LV enthalten sind.

In den Angebotspreisen ist Folgendes enthalten:

- Besprechung auf der Baustelle,
- die Gestellung von Messgeräten, die Ausführung aller erforderlichen Messung und die Anfertigung von Messprotokollen,
- mit der Schlussabnahme sind Revisionspläne in 2-facher Ausfertigung, farbig angelegt und digital auf Datenträger einzureichen. Dazu gehören alle Grundrisspläne der erstellen Anlage, Schalt- und Strangschemata mit Wartungsangaben, technische Unterlagen, Betriebs-, Wartungs- und Bedienungsunterlagen. Die Bedienungsanleitungen sind der Bauleitung zuvor im Entwurf vorzulegen,
- das Herstellen von Montageplänen (1-fach) und Übergabe dieser an den AG zur Genehmigung,
- die Mitarbeit an der Erstellung der Genehmigungsunterlagen, z. B. Bauantragstellung und Übergabe dafür erforderlicher Planunterlagen in der entsprechenden Anzahl,
- die notwendigen Einregulierungsarbeiten vor und nach der Inbetrieb-nahme sowie die abschließende Funktionsprüfung und Leistungs-kontrolle zum Zeitpunkt der Übergabe der Anlage einschließlich der weitergehenden Kontrolle während des Winter- und Sommerbetriebs und einer weiteren Funktions- und Leistungsprüfung vor Ablauf der Gewährleistungsfrist müssen vom AN durchgeführt werden. Dies ist in die Einheitspreise einzukalkulieren,
- der AN ist verpflichtet, alle Ergänzungs- und Änderungsarbeiten kosten-los auszuführen, die sich aufgrund der durchgeführten Untersuchungen und Messungen als notwendig erweisen, um die vertraglichen Verpflichtungen zu erfüllen. Der AN ist weiterhin verpflichtet, bei den Leistungs- und Emissionsmessungen notwendiges Personal zur Verfügung zu halten.

## 446 Blitzschutz/Erdungsanlage
Datum: 06.05.2026

### 1 Ringerder

**1.1 Runddraht aus nichtrostendem Stahl für Blitzschutz- und Erdungsanlagen**
Runddraht aus nichtrostendem Stahl für Blitzschutz- und Erdungsanlagen

Runddraht zur Verwendung in Blitzschutz- und Erdungsanlagen
als Leiter im äußeren Blitzschutzsystem.

Ausführung als massiver Runddraht mit definiertem Durchmesser
und Querschnitt zur sicheren Ableitung von Blitzströmen.

Technische Daten:
– Leitungsdurchmesser: ca. 10 mm
– Leiterquerschnitt: ca. 78 mm²
– Werkstoff: nichtrostender Stahl (V4A)
– Werkstoff-Nr.: 1.4571 oder 1.4404
– Werkstoffqualität nach ASTM/AISI: 316Ti oder 316L

Normen:
– in Anlehnung an DIN EN 62561-2 (VDE 0185 Teil 202)

Fabrikat: DEHN, Typ RD 10 V4A R20M
oder gleichwertig.

Hersteller '........................................'

Typ '........................................'
Menge: 200,000 m

### 2 Ableitung

**2.1 Hochspannungsisolierte Leitung zur Einhaltung des Trennungsabstandes (HVI Leitung light) für Flachdächer**
Hochspannungsisolierte Leitung zur Einhaltung des Trennungsabstandes
(HVI Leitung light) für Flachdächer

Hochspannungsfest isolierte Leitung zur Führung von Ableitungen
im äußeren Blitzschutzsystem zur Einhaltung des Trennungsabstandes
zu elektrisch leitfähigen Bauteilen auf Flachdächern.

Durch die hochspannungsfeste Isolierung wird ein unkontrolliertes
Überschlagen, z. B. auf metallene oder elektrische Bauteile unter
der Dacheindeckung, vermieden.

Geeignet zum Einhalten des Trennungsabstandes gemäß
DIN EN 62305-3 (VDE 0185-305-3).

Äquivalenter Trennungsabstand:
– s ≤ 45 cm in Luft
– s ≤ 90 cm bei festem Baustoff

Technische Ausführung:
– Leiterwerkstoff: Kupfer (Cu)
– Isolierung: Polyethylen (PE), hochspannungsfest
– Mantel: Polyethylen (PE)
– Leitungsdurchmesser: ca. 20 mm
– Farbe: dunkelgrau
– Lieferung als Trommelware

Normen:
– DIN EN 62305-3 (VDE 0185-305-3)
– DIN IEC/TS 62561-8 (VDE V 0185-561-8)

Hersteller '........................................'

Typ '........................................'
Menge: 260,000 m

### 3 Fangeinrichtung

**3.1 Rohrfangstange 16/10 mm 2m AlMgSi**
Rohrfangstange mit Verjüngung 16/10mm Gesamtlänge 2000mm AlMgSi
Rohrfangstangen zum Schutz von Dachaufbauten,
auch zum Errichten mit Betonsockel.
Leichte Ausführung
Gesamtlänge (l1): 2000 mm
Werkstoff: AlMgSi
Durchmesser Ø: 16 / 10 mm
Normenbezug: DIN EN 62561-2
Menge: 1,000 Stk

**3.2 Runddraht 50mm² AlMgSi**
Runddraht DEHNalu-Draht 8mm / 50mm² AlMgSi weich-tordierbar
Runddraht nach DIN EN 62561-2 (VDE 0185 Teil 202), für den Einsatz bei Blitzschutz- und Erdungsanlagen.
Durchmesser Ø Leiter: 8 mm
Querschnitt: 50 mm²
Werkstoff: AlMgSi
Eigenschaften: weich-tordierbar
Normenbezug: in Anlehnung an DIN EN 62561-2
Menge: 500,000 m

**3.3 Vierbeinstativ (klappbare Ausführung) für Fangstangen und Stützrohre**
Vierbeinstativ (klappbare Ausführung) für Fangstangen und Stützrohre

Klappbares Vierbeinstativ zur Aufnahme von Fangstangen oder
Stützrohren im äußeren Blitzschutzsystem, geeignet zur Aufstellung
auf Flachdächern in Verbindung mit Betonsockeln.

Geeignet für:
– Stützrohre Ø 50 mm mit seitlichem Auslass
– Fangstangen Ø 40 mm bei Verwendung von Reduzierungszubehör

Ausführung mit Doppelüberleger zur Anschlussmöglichkeit von
zwei Rundleitern Ø 8–10 mm.

Zur Errichtung mit Betonsockel mit einem Gewicht von ca. 17 kg.
Ausgleich von Dachneigungen bis zu 10°.

Werkstoff Stativ: nichtrostender Stahl (NIRO)

Abmessungen:
– Länge Zentralrohr: ca. 600 mm
– Aufnahmen: Ø 50 mm und Ø 40 mm (mit Reduzierung)
– Radius: ca. 680 mm
– Platzbedarf Stativ: ca. 960 × 960 mm

Standsicherheit:
– Dimensionierung nach DIN EN 1991-1-4 (Eurocode 1)
  einschließlich nationalem Anhang
– Nachweis der Standfestigkeit für die Verwendung mit
  Betonsockeln ≥ 17 kg

Normen:
– DIN EN 1991-1-4 (Eurocode 1)
Menge: 1,000 Stk

**3.4 Fangstange Ø 40 mm zur Befestigung an Bauwerken**
Fangstange Ø 40 mm zur Befestigung an Bauwerken

Fangstange zur Errichtung im äußeren Blitzschutzsystem,
geeignet zur Befestigung an Wänden, Mauern oder sonstigen
tragfähigen Konstruktionen.

Auslegung für größere freie Längen bei mehrpunktiger
Befestigung an Bauwerken. Die Befestigung erfolgt mit
geeigneten Halterungen und Anschlussklemmen, welche getrennt
bereitzustellen sind.

Standsicherheit:
– Dimensionierung nach DIN EN 1991-1-4 (Eurocode 1)
  einschließlich nationalem Anhang
– geeignet für Böenwindgeschwindigkeiten bis mindestens
  186 km/h bei Wandmontage mit freier Länge bis 4,5 m

Technische Daten:
– Gesamtlänge: ca. 5500 mm
– Max. freie Länge: ca. 4500 mm
– Einspannlänge: ca. 1000 mm
– Anzahl der Befestigungspunkte: 2
– Durchmesser Fangstange: Ø 40 mm

Werkstoff:
– Fangstange: Aluminium

Normen:
– DIN EN 1991-1-4 (Eurocode 1)
– DIN EN 62561-1
– DIN EN 62561-2
Menge: 1,000 Stk

**3.5 Freistehende Fangstange mit Dreibeinstativ zur Errichtung auf Flachdächern**
Freistehende Fangstange mit Dreibeinstativ zur Errichtung auf Flachdächern

Freistehende Fangstange mit Dreibeinstativ zum Schutz von
Dachaufbauten im äußeren Blitzschutzsystem, geeignet zur
Aufstellung auf Flachdächern.

Ausführung mit Dreibeinstativ zur Aufstellung mit Betonsockeln
und Möglichkeit zum Ausgleich von Dachneigungen bis max. 10°.
Betonsockel und Unterlegplatten sind separat bereitzustellen.

Standsicherheit:
– Dimensionierung nach DIN EN 1991-1-4 (Eurocode 1)
  einschließlich nationalem Anhang
– geeignet für Böenwindgeschwindigkeiten bis mindestens
  185 km/h bei Verwendung von drei Betonsockeln ≥ 17 kg

Technische Daten:
– Höhe der Fangstange: ca. 2500 mm
– Schutzradius: ca. 320 mm
– Platzbedarf Stativ bei 3 Sockeln à 8,5 kg: ca. 730 × 800 mm
– Platzbedarf Stativ bei 3 Sockeln à 17 kg: ca. 850 × 930 mm

Werkstoffe:
– Fangstange: Aluminium
– Stativ: Stahl, feuerverzinkt

Normen:
– DIN EN 1991-1-4 (Eurocode 1)
– DIN EN 62561-1
– DIN EN 62561-2
Menge: 4,000 Stk

### 4 Sonstiges

**4.1 Leitungshalter mit Langloch zur Wandmontage von hochspannungsisolierten Leitungen**
Leitungshalter mit Langloch zur Wandmontage von hochspannungsisolierten Leitungen

Leitungshalter zur Befestigung und Führung von hochspannungsisolierten Leitungen (z. B. HVI‑ oder CUI‑Leitungen) an Wänden
oder anderen vertikalen Bauflächen im äußeren Blitzschutzsystem.

Ausführung mit Zweischrauben-Überleger zur sicheren und festen
Leitungsführung sowie Langloch zur Montage auf geeigneten
Befestigungsuntergründen.

Werkstoff Leitungshalter: nichtrostender Stahl (NIRO)

Aufnahmen:
– Leitungsdurchmesser: ca. 20–23 mm

Befestigung:
– Langloch: ca. 5,5 × 10 mm

Normen:
– DIN IEC/TS 62561-8 (VDE V 0185-561-8)
Menge: 230,000 Stk

**4.2 Betonsockel mit Keiltechnik 8,5 kg**
Betonsockel mit Keiltechnik
Betonsockel mit Keiltechnik
Gesamtgewicht: 8,5 kg
zum Schutz von kleineren Dachaufbauten
auf Flachdächern,
mit Fangspitze Länge 1m z.B.(Art.-Nr. 101 001)
oder für das Errichten von Distanzhaltern
aus dem DEHNiso-Distanzhalter Programm
für z.B. getrennte Ringleitungen
Gewicht: 8,5 kg
Aufnahme: Keiltechnik Ø10 / 16 mm
Durchmesser Ø: 240 mm
Werkstoff: Beton (C45/55)
Werkstoff Keil: NIRO
Menge: 12,000 Stk

**4.3 Dachleitungshalter Typ FB**
Leitungshalter Typ FB (lose) für Flachdach
Dachleitungshalter, für Flachdächer zur Befestigung von
Rundleitern auf Flachdächern
mit 1-facher Leitungshalterung Typ FB
aus frostbeständigem Beton und
wetterbeständigem Kunststoff, UV-stabilisiert
Kunststoff- und Betonteil getrennt recycelbar
Leitungsführung: lose
Werkstoff Leitungshalter: Thermoplast HD-PE
Leitungshalter Aufnahme Rd: 8 mm
Gewicht: 1 kg
Stein: Beton (C35/45)
Menge: 386,000 Stk

**4.4 Betonsockel mit Keiltechnik 17 kg**
Betonsockel mit Keiltechnik
Betonsockel mit Keiltechnik
Gesamtgewicht: 17 kg
für Fangstangen oder Fangstangen freistehend
im Dreibeinstativ,
zum Schutz von Dachaufbauten auf Flachdächern.
Oder für das Errichten von Distanzhaltern aus dem DEHNiso-
Distanzhalter Programm für z.B. Endverschluss der HVI-
Leitung, Anpassungsbereich der HVI-light-Leitung oder für getrennte Ringleitungen
Ausführung stapelbar,
witterungs- und frostbeständig
Gewicht: 17 kg
Aufnahme: Keiltechnik Ø16 mm
Durchmesser Ø: 337 mm
Werkstoff: Beton (C45/55)
Werkstoff Keil: NIRO
Menge: 20,000 Stk

**4.5 Betonsockel ohne Keiltechnik 17kg**
Betonsockel ohne Keil
Betonsockel ohne Keil
Gesamtgewicht: 17 kg
für Drei- und Vierbeinstative
mit Sockelhalterstangen M16
zum Schutz von Dachaufbauten auf Flachdächern.
Ausführung stapelbar,
witterungs- und frostbeständig
Gewicht: 17 kg
Aufnahme: Ø16 mm
Durchmesser Ø: 337 mm
Werkstoff: Beton (C45/55)
Menge: 8,000 Stk

**4.6 Kreuzstücke mit Zwischenplatte NIRO (V4A)**
Kreuzstücke mit Zwischenplatte für Rund- und Flachleiter NIRO (V4A)
Kreuzstücke für ober- und
unterirdische Verbindungen
zum Verbinden von Leitern
in Kreuz-, Parallel- und T-Anordnung

Werkstoff Klemme: NIRO (V4A)
Klemmbereich Rd / Rd: 8-10 / 8-10 mm
Klemmbereich Rd / Fl: 8-10 / 30 mm
Klemmbereich Fl / Fl: 30 / 30 mm
Werkstoff Schraube / Mutter: NIRO (V4A)
Werkstoff-Nr.: 1.4571 / 1.4404 / 1.4401
1.4571 / 1.4404 / 1.4401
ASTM / AISI: : 316Ti / 316L / 316
316Ti / 316L / 316
Zwischenplatte: ja
Normenbezug: DIN EN 62561-1
Menge: 43,000 Stk

**4.7 Dachleitungshalter für HVI light Leitung 4,7 kg**
Dachleitungshalter zum Verlegen der HVI Leitung NIRO
Dachleitungshalter mit Zweischraubenüberleger zum
Verlegen der HVI Leitung auf Flachdächer.
Ausführung mit Betonstein und Unterlegplatte
Gesamtgewicht: ca. 4,7 kg
Werkstoff Leitungshalter: NIRO
Leitungshalter Aufnahme Rd: 20-23 mm
Normenbezug: DIN IEC/TS 62561-8 (VDE V 0185-561-8)
Menge: 25,000 Stk

**4.8 Unterlegplatte zum Schutz von Dachabdichtungen unter Betonsockel**
Unterlegplatte zum Schutz von Dachabdichtungen unter Betonsockeln

Unterlegplatte zur dauerhaften Trennung zwischen Betonsockel und
Dachabdichtung zum Schutz der Dachbahnen vor mechanischer
Beanspruchung.

Werkstoff: Thermoplast (EVA)
Außendurchmesser: ca. 280 mm
Innendurchmesser: ca. 270 mm
Farbe: schwarz
Geeignet für dauerhafte Außenanwendung.
Menge: 12,000 Stk

**4.9 Distanzhalter mit Leitungshalter für Ringleitung im Blitzschutzsystem**
Distanzhalter mit Leitungshalter für Ringleitungen im Blitzschutzsystem

Distanzhalter zur Führung von Ringleitungen im Betonsockel
zur Einhaltung des Trennungsabstandes zu elektrisch leitenden
Bauteilen gemäß DIN EN 62305-3 (VDE 0185-305-3).

Distanzstab (Isolierstrecke):
– aus glasfaserverstärktem Kunststoff (GFK)
– Durchmesser: ca. 16 mm
– Materialfaktor km ≤ 0,7
– UV-stabilisiert
– geeignet für dauerhafte Außenanwendung
– Dauertemperaturbereich mindestens −50 °C bis +100 °C

Leitungshalter:
– für Rundleiter Ø 8 mm
– Werkstoff: nichtrostender Stahl (mind. Werkstoff 1.4301)

Abmessungen:
– Gesamtlänge: ca. 675 mm
– Wirksame Isolierstrecke: ca. 590 mm

Standsicherheit:
– Nachweis der Windlastbemessung nach
  DIN EN 1991-1-4 (Eurocode 1) inkl. nationalem Anhang
– geeignet für Böenwindgeschwindigkeiten ≥ 176 km/h
  bei Sockelgewicht ≥ 17 kg und Halterabstand 1000 mm

Normen:
– DIN EN 62305-3 (VDE 0185-305-3)
– DIN IEC/TS 62561-8 (VDE V 0185-561-8)
Menge: 3,000 Stk

**4.10 Mehrzweck-Verbindungsklemme für Fangstangen und Rundleiter**
Mehrzweck-Verbindungsklemme für Fangstangen und Rundleiter

Mehrzweck-Verbindungsklemme zur universellen Verwendung als
Kreuz-, T- und Parallelklemme im äußeren Blitzschutz, geeignet
für die Verbindung von Fangstangen und Rundleitern.

Ausführung mit Sechskantschraube, Federscheibe sowie Gewinde
im Unterteil.

Werkstoff Klemme: nichtrostender Stahl (NIRO)
Klemmbereich:
– Rundleiter Ø 8–10 mm
– Fangstange / Leiter Ø 16 mm
Materialstärke:
– t1 ca. 3,0 mm
– t2 ca. 2,5 mm

Normen:
– DIN EN 62561-1
Menge: 1,000 Stk

**4.11 Unterlegplatte zum Schutz von Dachabdichtungen unter Betonsockeln**
Unterlegplatte zum Schutz von Dachabdichtungen unter Betonsockeln

Unterlegplatte zur dauerhaften Trennung zwischen Betonsockel und
Dachabdichtung zum Schutz der Dachbahnen vor mechanischer
Beanspruchung.

Werkstoff: Thermoplast (EVA)
Außendurchmesser: ca. 370 mm
Innendurchmesser: ca. 360 mm
Farbe: schwarz
Geeignet für dauerhafte Außenanwendung.
Menge: 14,000 Stk

**4.12 Trennklemme zur Verbindung von Ableitungen mit Erdeinführungen**
Trennklemme zur Verbindung von Ableitungen mit Erdeinführungen

Trennklemme zur lösbaren Verbindung von Ableitungen mit
Erdeinführungen im äußeren Blitzschutzsystem.

Ausführung mit Zwischenplatte zur Trennung und Verbindung
zweier Rundleiter.

Werkstoff Klemme: nichtrostender Stahl (NIRO)

Klemmbereich:
– Rundleiter Ø 8–10 mm / Ø 8–10 mm

Normen:
– DIN EN 62561-1
Menge: 6,000 Stk

**4.13 Adapterset zur Reduzierung der Rohraufnahme von Ø 50 mm auf Ø 40 mm**
Adapterset zur Reduzierung der Rohraufnahme von Ø 50 mm auf Ø 40 mm

Adapterset zur Reduzierung der Rohraufnahme bei Drei- und
Vierbeinstativen im äußeren Blitzschutzsystem.

Geeignet zur Anpassung von Stativaufnahmen Ø 50 mm auf
Fangstangen oder Stützrohre Ø 40 mm.

Einsetzbar bei Drei- und Vierbeinstativen.
Montage als Zubehörteil zum jeweiligen Stativsystem.

Werkstoff: nichtrostender Stahl (NIRO)
Menge: 1,000 Stk

**4.14 Betonsockel mit Keiltechnik und Unterlegplatte für Fangstangen und Distanzhalter**
Betonsockel mit Keiltechnik und Unterlegplatte für Fangstangen
und Distanzhalter

Betonsockel zur standsicheren Aufstellung von Fangstangen
sowie zur Befestigung von Distanzhaltern im äußeren Blitzschutz
auf Flachdächern.

Geeignet für:
– Fangstangen zum Schutz von Dachaufbauten
– Distanzhalter zur Führung getrennter Ringleitungen
– Endverschlüsse und Anpassungsbereiche von Hochspannungs-
  Isolierleitungen (z. B. HVI Leitungen)

Ausführung mit integrierter Keiltechnik zur Aufnahme von
Distanzstäben sowie mit angepasster Unterlegplatte zum
Schutz der Dachabdichtung.

Eigenschaften:
– witterungs- und frostbeständig
– UV-stabilisiert
– geeignet für dauerhafte Außenanwendung

Technische Daten:
– Gesamtgewicht: ca. 17 kg
– Durchmesser: ca. 337 mm
– Werkstoff Sockel: Beton (Festigkeitsklasse ≥ C45/55)
– Aufnahme: Keiltechnik Ø 16 mm
– Werkstoff Keil: nichtrostender Stahl (NIRO)
Menge: 17,000 Stk

**4.15 Falzklemme zum Anschluss von Leitungen an Dachfalz**
Falzklemme zum Anschluss von Leitungen an Dachfalz

Falzklemme zur Verbindung von Blitzschutzleitungen mit
Dachfalzen im äußeren Blitzschutzsystem, geeignet für längs-
und quer verlaufende Falze.

Ausführung mit Klemmbock zur sicheren und dauerhaften
Kontaktierung von Leitern am Falzprofil.

Werkstoff Klemme: Aluminium
Klemmbereich Falz: ca. 0,7–8 mm
Materialstärke: ca. 3,0 mm
Anschlussrichtung: längs / quer

Normen:
– DIN EN 62561-1
Menge: 34,000 Stk

**4.16 Variables Nummernschild zur Kennzeichnung von Rund- und Flachleitern**
Variables Nummernschild zur Kennzeichnung von Rund- und Flachleitern

Variables Nummernschild zur dauerhaften Kennzeichnung von
Blitzschutzleitungen, geeignet für Rund- und Flachleiter im
äußeren Blitzschutzsystem.

Bestehend aus Nummernschild mit Schlitz, Überleger sowie
Befestigungsschrauben zur sicheren Fixierung am Leiter.

Werkstoffe:
– Nummernschild: Aluminium
– Überleger: Aluminium
– Befestigungsschrauben: nichtrostender Stahl (NIRO)

Geeignet für die Montage an:
– Rundleitern
– Flachleitern
Menge: 14,000 Stk

**4.17 Mehrzweck-Verbindungsklemme für Rundleiter**
Mehrzweck-Verbindungsklemme für Rundleiter

Mehrzweck-Verbindungsklemme zur universellen Verwendung als
Kreuz-, T- und Parallelklemme zur Verbindung von Rundleitern
im äußeren Blitzschutzsystem.

Ausführung blitzstromtragfähig, geprüft nach DIN EN 62561-1,
mit Sechskantschraube sowie Gewinde im Unterteil zur sicheren
und dauerhaften Kontaktierung.

Werkstoff Klemme: Aluminium
Klemmbereich:
– Rundleiter Ø 8–10 mm
Materialstärke:
– ca. 3,0 mm

Normen:
– DIN EN 62561-1
Menge: 47,000 Stk

**4.18 Distanzhalter mit Mehrzweck-Verbindungsklemme zur festen Leitungsführung**
Distanzhalter mit Mehrzweck-Verbindungsklemme zur festen Leitungsführung

Distanzhalter zur festen Führung von Ringleitungen im äußeren
Blitzschutzsystem, z. B. an Kreuzungspunkten, zur Einhaltung des
Trennungsabstandes zu elektrisch leitenden Bauteilen gemäß
DIN EN 62305-3 (VDE 0185-305-3).

Ausführung zur Errichtung im Betonsockel mit Keiltechnik.
Distanzstab (Isolierstrecke) aus glasfaserverstärktem Kunststoff
(GFK) zur sicheren Einhaltung des Trennungsabstandes.

Leitungshalter in Form einer Mehrzweck-Verbindungsklemme zur
festen Leitungsführung.

Distanzstab:
– Werkstoff: glasfaserverstärkter Kunststoff (GFK)
– Durchmesser: ca. 16 mm
– Materialfaktor km ≤ 0,7
– UV-stabilisiert
– Farbe: lichtgrau
– Dauertemperaturbereich: mindestens −50 °C bis +100 °C

Leitungshalter:
– Aufnahme für Rundleiter Ø 6–10 mm
– Werkstoff: nichtrostender Stahl (NIRO)

Abmessungen:
– Gesamtlänge: ca. 675 mm
– Wirksame Isolierstrecke: ca. 590 mm

Standsicherheit:
– Dimensionierung nach DIN EN 1991-1-4 (Eurocode 1)
  einschließlich nationalem Anhang
– geeignet für Böenwindgeschwindigkeiten ≥ 176 km/h
  bei Sockelgewicht ≥ 17 kg und Halterabstand 1000 mm

Normen:
– DIN EN 62305-3 (VDE 0185-305-3)
– DIN IEC/TS 62561-8 (VDE V 0185-561-8)
Menge: 14,000 Stk

**4.19 Leitungshalter mit Innengewinde zur festen Leitungsführung**
Leitungshalter mit Innengewinde zur festen Leitungsführung

Leitungshalter zur Befestigung und festen Führung von Blitzschutzleitungen im äußeren Blitzschutzsystem, geeignet für Rund- und
Flachleiter.

Ausführung mit geschlitztem Überleger zur sicheren Fixierung der
Leitung sowie Innengewinde zur Montage auf geeigneten
Befestigungselementen.

Werkstoff Leitungshalter: nichtrostender Stahl (NIRO)

Aufnahmen:
– Rundleiter Ø 8–10 mm
– Flachleiter bis ca. 20 mm

Abmessungen:
– Bauhöhe Leitungshalter: ca. 20 mm
– Gewinde: M8
Menge: 140,000 Stk

**4.20 Anschlusselement zur Kontaktierung von hochspannungsisolierten HVI Leitungen**
Anschlusselement zur Kontaktierung von hochspannungsisolierten
HVI Leitungen

Anschlusselement zum sicheren Abschluss und zur elektrischen
Kontaktierung von hochspannungsisolierten Leitungen zur
Einhaltung des Trennungsabstandes (HVI Leitung light) im äußeren
Blitzschutzsystem.

Geeignet für den beidseitigen Leitungsabschluss sowie zur
Herstellung von Anschlüssen, z. B. an Anschlussplatten von
Fangmasten oder an andere Komponenten des äußeren Blitzschutzes.

Ausführung einschließlich isolierendem Schrumpfschlauch zur
form- und kraftschlüssigen Verbindung sowie zur elektrischen
Isolation des Übergangsbereiches.

Technische Ausführung:
– Werkstoff: nichtrostender Stahl (NIRO)
– Anschlussbolzen: Ø 10 mm
– Bolzenlänge: ca. 50 mm
– Ausführung mit Federring zur Sicherung der Schraubverbindung
Menge: 17,000 Stk
